# energetische Sanierung Sporthalle Hellweg Grundsch
Angebotsaufforderung (GAEB DA XML 3.3, DA83)
Projekt: 7577015
Währung: EUR
Erstellt mit: GXML Toolbox V3.3 R20220330, ORCA AVA 26 26.00.04, 04.03.2026

## Technische Vorbemerkungen
Die Abgabe des Angebots erfolgt ohne Kosten oder sonstige Verbindlichkeiten für den Auftraggeber.
Der Bieter hat das Leistungsverzeichnis vollständig auszufüllen. Nicht vollständig ausgefüllte Leistungsverzeichnisse können bei der Vergabe nicht berücksichtigt werden.
Pauschalangebote sind nicht zulässig!
Sämtliche Preise verstehen sich soweit im LV nicht anders angegeben - einschließlich aller notwendigen Nebenleistungen und aller Lieferungen von Materialien, um die Leistung ausführen zu können.
Die neuesten Richtlinien, Regeln, VOB, DIN-Vorschriften sowie die aktuelle GEG sind einzuhalten bzw. zu beachten.
Die jeweiligen Herstellervorschriften der im LV beschriebenen, bzw. angebotenen Materialien und Produkte sowie die dazugehörigen Technischen Merkblätter und Sicherheitsdatenblätter sind zu beachten.
Die Einzelpositionen verstehen sich inklusive Lieferung, Materialkosten und Einbau, soweit
nichts anderes beschrieben.

Ferner sind einzukalkulieren:
- Leistungen und Nebenleistungen die sich für eine Pos. zwangsläufig ergeben z.B. erford. zusätzliche Maßnahmen bei Gefahr, etc., falls nicht gesondert ausgeschrieben.
- Schützen vorhandener, sichtbarer Bauteile.
- Kontinuierliches Sauberhalten der Baustelle
Für Befestigungsmittel sind mindestens korrosionsgeschützte Werkstoffe zu verwenden. Für Befestigungsmittel, die der Witterung ausgesetzt sind, müssen korrosionsbeständige Werkstoffe verwendet werden.
Für Bauteile bzw. Gegenstände die vom rechten Winkel abweichen ( z.B. Schrägschnitte ) gibt es nur Zuschläge, wenn diese in den Positionen ausdrücklich erwähnt sind - ansonsten ist eine solche Zulage in die Pos. einzukalkulieren - oder vom AN ergänzend aufzuführen.
Maßkontrollen am Bau sind durchzuführen. Auf evtl. Differenzen oder planerische Abweichungen ist der Architekt sofort aufmerksam zu machen.
Massenänderungen und voraussichtliche Mehrkosten sind der Bauleitung umgehend vor Ausführung schriftlich per Mail  anzuzeigen.
Der Auftragnehmer hat arbeitstäglich Bautagesberichte führen mit folgenden Angaben
- Zahl der am Tag anwesenden Mitarbeiter ( Berufsbezeichnung und Namen z.B. Facharbeiter Müller ).
- am Tag ausgeführte Arbeiten
- am Tag eingebautes/verwendetes Material
- Angaben zum Terminplan
- Angaben zum Wetter ( z.B. Regen, Frost etc.)

Die Berichte sind der Bauleitung arbeitstäglich spätestens wöchentlich zu mailen.
Bei Nichteinhaltung werden strittige Punkte zu Gunsten des AG entschieden.
Stundenlohnarbeiten siehe besondere Hinweise am Ende der LVs.
Stundenlohnarbeiten sind im Vorfeld anzumelden, ansonsten erfolgt keine Vergütung.
Der Auftragnehmer hat die Durchführung seiner Arbeiten nach Terminplan so vorzunehmen, dass ein reibungsloser Ablauf der Arbeiten gewährleistet ist.
Abweichungen vom Terminplan sind der Bauleitung sofort schriftlich mitzuteilen.

Anmelden von Bedenken:
Der Auftragnehmer hat vor Beginn seiner Arbeiten zu prüfen, ob die vorgesehene Ausführung sich für die Durchführung seiner Leistung eignet.
In diesem Zuge ist auch die Eignung des Bestandes bzw. die Leistung der Vorgewerke zu prüfen.
Bedenken sind dem Auftragnehmer unverzüglich schriftlich mitzuteilen.
Der Auftragnehmer hat dafür Sorge zu tragen, dass während der Ausführung seiner Leistungen immer
mindestens ein fließend deutsch sprechender Mitarbeiter seiner Firma pro Gewerk auf der Baustelle anwesend ist.
Zu den auf der Baustelle vorzuhaltenden Ausführungsunterlagen zählt neben den Ausführungsplänen
auch eine Ausfertigung dieser Leistungsbeschreibung.
Die vom Auftragnehmer verwendeten Ausführungsunterlagen müssen den Freigabevermerk des Auftraggebers oder des Architekten tragen. Durch Übergabe neuer Unterlagen ungültig gewordene Unterlagen sind vom Auftragnehmer entsprechend zu kennzeichnen und aufzubewahren. Nicht freigegebene Unterlagen dürfen nicht verwendet werden.

## Technische Vorbemerkungen Fliesen- und Plattenarbeiten
Allgemeines
Es gelten jeweils die Normen und Regeln in der zum Vertragsschluss gültigen Fassung einschließlich der Änderungen, Berichtigungen und Beiblätter.
Soweit in der Leistungsbeschreibung auf Technische Spezifikationen, z. B. nationale Normen, mit denen Europäische Normen umgesetzt werden, europäische technische Zulassungen, gemeinsame technische Spezifikationen, internationale Normen, Bezug genommen wird, werden auch ohne den ausdrücklichen Zusatz: "oder gleichwertig", immer gleichwertige Technische Spezifikationen in Bezug genommen.
(Erläuterung:
"Gilt nur für öffentliche Bauvorhaben: Dieser Hinweis soll gemäß ATV DIN 18299 grundsätzlich in die Vorbemerkungen aufgenommen werden, sobald in der Leistungsbeschreibung auf technische Spezifikationen Bezug genommen wird.")
DIN EN 12808-1
Klebstoffe und Fugenmörtel für Fliesen und Platten - Teil 1: Bestimmung der Chemikalienbeständigkeit von Reaktionsharzmörteln
DIN EN 12808-2
Klebstoffe und Fugenmörtel für Fliesen und Platten - Teil 2: Bestimmung der Abriebfestigkeit
DIN EN 12808-3
Klebstoffe und Fugenmörtel für Fliesen und Platten - Teil 3: Bestimmung der Biege- und Druckfestigkeit
DIN EN 12808-4
Klebstoffe und Fugenmörtel für Fliesen und Platten - Teil 4: Bestimmung der Schwindung
DIN EN 12808-5
Klebstoffe und Fugenmörtel für Fliesen und Platten - Teil 5: Bestimmung der Wasseraufnahme
DIN EN 13888
Fugenmörtel für Fliesen und Platten - Anforderungen, Konformitätsbewertung, Klassifikation und Bezeichnung
AGI-A70
Industrieböden: Bodenbeläge aus Fliesen und Platten - Planung und Ausführung
Herausgeber: Arbeitsgemeinschaft Industriebau e.V. (AGI)
AGI-S10-Richtlinie
Anforderungen und Hinweise für beständige Plattenbeläge als Ausführung von Dichtflächen in Anlagen zum Umgang mit wassergefährdenden Stoffen gemäß Wasserhaushaltsgesetz (WHG) vom 19. August 2002
Herausgeber: Arbeitsgemeinschaft Industriebau (AGI)
AGI-S10-Teil 1
Schutz von Baukonstruktionen mit Plattenbelägen gegen chemische Angriffe (Säureschutzbau) - Anforderungen
an den Untergrund
Herausgeber: Arbeitsgemeinschaft Industriebau (AGI)

AGI-S10-Teil 2
Schutz von Baukonstruktionen mit Plattenbelägen gegen chemische Angriffe (Säureschutzbau) - Dichtschichten
Herausgeber: Arbeitsgemeinschaft Industriebau (AGI)
AGI-S10-Teil 3
Schutz von Baukonstruktionen mit Plattenbelägen gegen chemische Angriffe (Säure- schutzbau) - Plattenlagen
Herausgeber: Arbeitsgemeinschaft Industriebau (AGI)
AGI-S10-Teil 4
Schutz von Baukonstruktionen mit Plattenbelägen gegen chemische Angriffe (Säureschutzbau) - Ausführungsdetails
Herausgeber: Arbeitsgemeinschaft Industriebau (AGI)
BEB-Hinweisblatt 8.5
Verlegung großformatiger Fliesen und Platten, auf CS Estrichen
Herausgeber: Bundesverband Estrich und Belag e.V.
BVF Merkblatt
Schnittstellenkoordination bei Flächenheizungs- und Flächenkühlungssystemen in Neubauten
Bundesverband Flächenheizungen und Flächenkühlungen e.V.
BVF Merkblatt
Schnittstellenkoordination Flächenheizungs- und Flächenkühlsysteme in bestehenden Gebäuden
Bundesverband Flächenheizungen und Flächenkühlungen e.V.
BVF Richtlinie 01
Wärme und Trittschalldämmung beheizter und gekühlter Fußbodenkonstruktionen
Bundesverband Flächenheizungen und Flächenkühlungen e.V.
BVF Richtlinie 02
Rohrsysteme und elektrische Heizleitungen in Flächenheizungen und Flächenkühlungen
Bundesverband Flächenheizungen und Flächenkühlungen e.V.
BVF Richtlinie 03
Herstellungung beheizter und gekühlter Fußbodenkonstruktionen im Wohnungsbau
Bundesverband Flächenheizungen und Flächenkühlungen e.V.
BVF Richtlinie 04
Steuerung und Regelung von Flächenheizungen und -kühlungen auf Basis von Warm-/Kaltwasser für den Wohnungsbau
BVF Richtlinie 05
Wasserdurchströmte-Flächenheiz- und Kühlsysteme - Die ideale Voraussetzung für die Nutzung regenerativer
Energien in der Gebäudeheizung /-kühlung
Bundesverband Flächenheizungen und Flächenkühlungen e.V.
BVF Richtlinie 07
Herstellung von Wandheiz - / - kühlsystemen im Wohnungs-, Gewerbe und Industriebau
Bundesverband Flächenheizungen und Flächenkühlungen e.V.
BVF Richtlinie 08
Herstellung beheizter und gekühlter Fußbodenkonstruktionen im Gewerbe- und Industriebau

Bundesverband Flächenheizungen und Flächenkühlungen e.V.
BVF Richtlinie 09
Einsatz von Bodenbelägen auf Flächenheizungen und -kühlungen - Anforderungen und Hinweise
Bundesverband Flächenheizungen und Flächenkühlungen e.V.
BVF Richtlinie 10
Installation von Flächenheizungen und Flächenkühlungen bei der Modernisierung von bestehenden Gebäuden -
Anforderungen und Hinweise
Bundesverband Flächenheizungen und Flächenkühlungen e.V.
BVF Richtlinie 11
Bauteilintegrierte Systeme der Flächenheizung und Flächenkühlung -Aufbau und Funktionsweise
Bundesverband Flächenheizungen und Flächenkühlungen e.V.
BVF Richtlinie 12
Herstellung dünnschichtiger beheizter/gekühlter Verbundkonstruktionen im Wohnungsbau
Bundesverband Flächenheizungen und Flächenkühlungen e.V.
BVF Richtlinie 13
Beheizte Fußbodenkonstruktionen im Sporthallenbau
Bundesverband Flächenheizungen und Flächenkühlungen e.V.
BGR 181
Fußböden in Arbeitsräumen und Arbeitsbereichen mit Rutschgefahr
IVD-Merkblatt Nr. 1
Abdichtung von Bodenfugen mit elastischen Dichtstoffen
Herausgeber: Industrieverband Dichtstoffe e.V. (IVD)
IVD-Merkblatt Nr. 3
Kontruktive Ausführung und Abdichtung von Fugen in Sanitär- und Feuchträumen
Herausgeber: Industrieverband Dichtstoffe e.V. (IVD)
IVD-Merkblatt Nr. 4
Abdichten von Fugen im Hochbau mit aufzuklebenden Elastomer-Fugenbändern
Herausgeber: Industrieverband Dichtstoffe e.V. (IVD)
IVD-Merkblatt Nr. 7
Elastischer Fugenverschluss bei Fassaden aus angemörtelten keramischen Fliesen
Herausgeber: Industrieverband Dichtstoffe e.V. (IVD)
IVD-Merkblatt Nr. 14
Dichtstoffe und Schimmelpilzbefall
Herausgeber: Industrieverband Dichtstoffe e.V. (IVD)
IVD-Merkblatt Nr. 17
Anschlussfugen im Schwimmbadbau
Herausgeber: Industrieverband Dichtstoffe e.V. (IVD)
IVD-Merkblatt Nr. 27
Abdichten von Anschluss- und Bewegungsfugen an der Fassade mit spritzbaren Dichtstoffen
Herausgeber: Industrieverband Dichtstoffe e.V. (IVD)

IVD-Merkblatt Nr. 28
Sanierung von defekten Fugenabdichtungen an der Fassade
Herausgeber: Industrieverband Dichtstoffe e.V. (IVD)
IVK TKB-6
Spachtelzahnungen für Bodenbelag-, Parkett- und Fliesenarbeiten
Herausgeber: Industrieverband Klebstoffe e.V.
IVK TKB-9
Technische Beschreibung und Verarbeitung von Bodenspachtelmassen
Herausgeber: Industrieverband Klebstoffe e.V.
IVK TKB-10
Holzwerkstoffplatten als Verlegeuntergrund
Herausgeber: Industrieverband Klebstoffe e.V.
Merkblatt
Putz und Trockenbau in Feuchträumen mit Bekleidung aus keramischen Fliesen und Platten oder Naturwerksteinen
Herausgeber: Fachverband Deutsches Fliesengewerbe im ZDB
Merkblatt
Mechanisch hochbelastbare keramische Bodenbeläge
Herausgeber: Fachverband Deutsches Fliesengewerbe im ZDB
Merkblatt
Hinweise für Planung und Ausführung keramischer Beläge im Schwimmbadbau
Herausgeber: Fachverband Deutsches Fliesengewerbe im ZDB
Merkblatt
Hinweise für die Ausführung von flüssig zu verarbeitenden Verbundabdichtungen mit Bekleidungen und Belägen
aus Fliesen und Platten für den Innen- und Außenbereich
Herausgeber: Fachverband Deutsches Fliesengewerbe im ZDB
Merkblatt
Keramische Fliesen und Platten, Naturwerkstein und Betonwerkstein auf calciumsulfatgebundenen Estrichen
Herausgeber: Fachverband Deutsches Fliesengewerbe im ZDB
Merkblatt
Fliesen und Platten aus Keramik, Naturwerkstein und Betonwerkstein auf beheizten und unbeheizten zementgebundenen Fußbodenkonstruktionen
Herausgeber: Fachverband Deutsches Fliesengewerbe im ZDB
Merkblatt
Fliesen und Platten aus Keramik, Naturwerkstein und Betonwerkstein auf Gussasphalt (AS)
Herausgeber: Fachverband Deutsches Fliesengewerbe im ZDB
Merkblatt
Bewegungsfugen in Bekleidungen und Belägen aus Fliesen und Platten
Herausgeber: Fachverband Deutsches Fliesengewerbe im ZDB
Merkblatt
Belagskonstruktionen mit keramischen Fliesen und Platten außerhalb von Gebäuden
Herausgeber: Fachverband Deutsches Fliesengewerbe im ZDB
Merkblatt
Höhendifferenzen in keramischen, Betonwerkstein- und Naturwerksteinbekleidungen und Belägen
Herausgeber: Fachverband Deutsches Fliesengewerbe im ZDB
Merkblatt
Treppen aus keramischen Fliesen und Naturstein im Außenbereich
Herausgeber: Fachverband Deutsches Fliesengewerbe im ZDB
Merkblatt Nr. 1
Calciumsulfat-Fließestriche in Feuchträumen
Herausgeber: Industrieverband WerkMörtel e.V. (IWM) und andere
Merkblatt Nr. 4
Beurteilung und Behandlung der Oberflächen von Calciumsulfat-Fließestrichen
Herausgeber: Industrieverband WerkMörtel e.V. (IWM) und andere
Merkblatt Nr. 5
Fugen in Calciumsulfat-Fließestrichen
Herausgeber: Industrieverband WerkMörtel e.V. (IWM) und andere
Merkblatt Nr. 6
Farbige Fließestriche
Herausgeber: Industrieverband WerkMörtel e.V. (IWM) und andere
Merkblatt Nr. 9
Oberbeläge für Fertigteilestriche
Herausgeber: Bundesverband der Gipsindustrie e.V., Industriegruppe Gipsplatten
Porenbetonbericht 7
Oberflächenbehandlung - Putze, Beschichtungen, Bekleidungen
Herausgeber: Bundesverband Porenbeton

Vor Ausführungsbeginn hat der Auftragnehmer mit dem Auftraggeber festzulegen, wo das zu verwendende Material auf der Baustelle gelagert werden kann, um gegenseitige Störungen der am Bau beteiligten Handwerker während der Bauausführung zu vermeiden.

Vor der Durchführung von Stemm-, Bohr- und Einsetzarbeiten an Estrichen sowie geputzten Wänden und Decken sind Leitungen mit einem Suchgerät zu orten.

Alle Maße sind vor der Ausführung am Bau zu überprüfen, sofern keine Detailzeichnungen mit verbindlichen
Maßangaben vorliegen.
Vor Beginn der Arbeiten sind die tatsächlichen Einbauhöhen bezogen auf das gesamte Ausbausystem mit der Bauleitung abzustimmen, wenn unzulässige Toleranzen oder Änderungen des geplanten Fußbodenaufbaus festgestellt oder vermutet werden.
Die belegten Flächen sind besenrein und frei von Bindemittelschleiern und anderen Verunreinigungen zu übergeben. Mörtel- und Fugmaterialreste sind vom Verursacher zu beseitigen.
Zu verlegendes Material innerhalb einer zusammenhängenden Fläche muss aus einer gemeinsamen Charge
stammen. Ist es aus produkttechnischen Gründen unvermeidbar, dass leichte Struktur- und Farbunterschiede auftreten können, so ist der Auftraggeber vorher auf diesen Umstand hinzuweisen und um sein Einverständnis zu ersuchen.
Während der Ausführung ist zu beachten, dass Öffnungen von Abläufen, Rohren u. dgl. verschlossen sind und dass Einrichtungsgegenstände vor Verschmutzung geschützt werden.

Abdichtungen in Feuchträumen, auch häuslichen Bädern, sind unter und hinter Wannen und Duschwannen nahtlos durchzuführen. Anschlüsse und Ecken sind mit Dichtband zu schließen und mit Dichtungsmittel zu überdecken.
Stellt der Auftragnehmer fest, dass vorhandene Bauteile, die den Anschluss an den Potentialausgleich erfordern und dieser noch nicht erfolgt ist, hat er die Bauleitung rechtzeitig zu informieren, wenn der Anschluss nach dem Abschluss der Fliesen- und Plattenarbeiten nicht mehr problemlos erfolgen kann.
Unabhängig der Regelung von Abschnitt 3.2.1.2 der ATV DIN 18352 sind vor Beginn der Arbeiten die Verlegerichtung, der Einsatz von Schmuckelementen u. dgl. mit Bauleitung und Auftraggeber festzulegen. Bei gleichen Kantenlängen von Wand- und Bodenfliesen sollen die Fugen entsprechend durchlaufen. Ist das wegen der Geometrie des Raumes nicht möglich, ist eine Abstimmung vorzunehmen.
Bei Außenbekleidungen sowie bei Bekleidungen in Nassräumen sind Hohlräume im Ansatzmörtelbett zu vermeiden.
Passstücke dürfen nicht kleiner als eine halbe Platte sein; das Verlegen von schmalen Streifen ist zu vermeiden.
Die Ausführung als Dünnbettverlegung erfolgt - falls nicht anders beschrieben - mit hydraulisch erhärtendem
Dünnbettmörtel.
Elastische Fugen sind grundsätzlich zu hinterfüllen, um eine Dreiflankenhaftung zu vermeiden. Als Hinterfüllung sind geschlossenzellige, nicht saugende Materialien zu verwenden.

Fugen
Für Außenbeläge, Feuchträume und über Fußbodenheizungen sind die besonderen Anforderungen an den Belag auch für den Fugenmörtel zu berücksichtigen. In der Regel sind hierbei flexiblere Mörtel einzusetzen.
Trennfugen, Bewegungsfugen und Anschlussfugen an andere Bauteile sind von Mörtelbrücken und Verunreinigungen, die die Funktion der Fugen beeinträchtigen, freizuhalten.
Dichtmaterial elastischer Fugen muss auf Fliesen und Untergrund abgestimmt sein. Weichmacherwanderung
und chemische Reaktionen müssen ausgeschlossen sein.

Bodenbeläge
Der Auftragnehmer ist angehalten, vor dem Verlegen von Belägen die Belegreife festzustellen. Bei Zementestrich darf ein Feuchtigkeitsgehalt von 2% bzw. 1,8 % bei beheizten Estrichen, bei Anhydritestrich von 0,5 % bzw. 0,3% bei beheizten Estrichen nicht überschritten werden.
Scheinfugen und Risse im Estrich sind kraftschlüssig mit Kunstharz vor dem Verlegen der Beläge zu schließen.
Fußbodeneinläufe erhalten im Anschlussbereich zusätzlich ein leichtes Gefälle. Die wasserführende Schicht
muss grundsätzlich mit Gefälle zu den Einläufen verlaufen. Werden vor oder bei der Ausführung diesbezügliche Probleme erkennbar, ist die Bauleitung zu informieren und mit ihr gemeinsam eine Lösung der Probleme zu suchen.
Es darf keine starre Verbindung zwischen Sockelleisten bzw. Sockelplatten und dem Belag entstehen; eine elastische Verfugung ist hier erforderlich. Hierauf ist insbesondere bei Stufenbelägen zu achten.
Werden Bodenbeläge mit rutschhemmenden Eigenschaften verlangt, ist der Nachweis für den jeweiligen Anwendungsfall nachzuweisen.
Die Dickbettverlegung von Bodenplatten ist erst nach ausreichender Erhärtung des Verlegemörtels zu verfugen.
Ist eine Imprägnierung vorgesehen (z.B. bei Cotto-Platten), ist erst nach der Imprägnierung (gemäß Herstellervorschrift) zu verfugen.

Wandbekleidungen
Bei Fliesen ohne Randglasur sind an allen sichtbaren Kanten Kantenprofile einzubauen, die farblich auf die Fliesen abgestimmt sein müssen.
Der Fliesenschnitt ist in Abhängigkeit vom Rastermaß auf die Lage sanitärer Einrichtungen, Befestigungen, Armaturen, Schalter, Steckdosen u. ä. mit der Bauleitung abzustimmen. Sofern Dosen oder Kästen für Installationen nur lose oder geheftet angebracht sind, sind sie bei der Verlegung der Platten endgültig zu fixieren.
Der Auftragnehmer hat sich beim Befestigen von Bauteilen zu vergewissern, dass durch die Befestigungsmittel keine Beschädigungen nicht sichtbarer Leitungen und Rohre entstehen

## Angaben zur Ausführung
2.1. Arbeitsabschnitte
Der AN hat seine Leistungen laut Terminplan je nach Baufortschritt und Bautenstand abschnittsweise ohne
Mehrforderungen zu erbringen (siehe auch Baubeschreibung / -massnahmen).
ZTV §1.14 ist unbedingt zu beachten.

2.2 Besondere Erschwernisse
Die erforderlichen Mehraufwendungen durch besondere Erschwernisse durch die Lage oder Situation der Gebäude sind in die Einheitspreise einzukalkulieren.

2.3. Sicherheitsmaßnahmen
Absturzsicherungen und persönliche Schutzausrüstungen sind nach UVV einzuhalten. Alle gesetzlichen, berufsgenossenschaftlichen und unfallverhütenden Vorschriften sind einzuhalten. Anordnungen der Bauleitung zur Sicherheit auf der Baustelle sind unverzüglich Folge zu leisten.

2.4. Entsorgung, siehe auch Baubeschreibung
Die Entsorgung von Abfall nach DIN 18299 hat umgehend, spätestens täglich zum Abschluss der jeweiligen
Arbeiten, zu erfolgen.
Alternativ zum Abfahren ist das Entsorgen in geeignete, auf der Baustelle lagernde Abfalltransportbehälter
des Auftragnehmers zulässig. Es obliegt in diesem Fall dem jeweiligen Auftragnehmer selber dafür zu sorgen, dass keine Unbefugten Abfälle in diese Behälter füllen, auch wenn die Behälter in einem mit Bauzaun
eingezäuntem Bereich stehen.
Nach Beendigung der Arbeiten und bei Aufforderung durch die Bauleitung ist die Baustelle von allen durch den
Unternehmer verursachten Verschmutzungen zu reinigen. Die Abfälle sind fachgerecht zu entsorgen.
Wir weisen darauf hin, dass nach den Benutzungsordnungen der Abfallentsorgungsanlagen Abfälle nach Sorten
abzulagern sind. Bei Nichtbeachtung erfolgt die Reinigung auf Kosten des AN durch einen Dritten.
Bauabfälle sind laut aktuellsten Bestimmungen der Abfallbeseitigungsbehörde zu trennen und zu entsorgen.

2.6, 2.7 Mitbenutzung von Gerüsten und Einrichtungen
Werden Gerüste, Geräte und Einrichtungen anderer AN mitbenutzt, so sind diese auf Ordnungsmäßigkeit entsprechend UVV zu prüfen. Bedenken sind der Bauleitung und dem SiGe-Ko unverzüglich schriftlich mitzuteilen.
Beschädigungen der Gerüste, Geräte und Einrichtungen, die nachweislich vom AN verursacht wurden, werden auf Kosten des AN repariert, bzw. ersetzt.

Recycling-Materialien
Die Verwendung von wiederaufbereiteten Stoffen ist nicht vorgesehen. Sollten solche Stoffe zum Einsatz kommen, ist dies mit der Bauleitung abzustimmen und kann von dieser abgelehnt werden. Soweit im LV nichts weiter
bestimmt ist, hat der AN nur ungebrauchte, gütegesicherte und normgerechte Materialien erster Qualität anzubieten, zu liefern und einzubauen.
Von allen Werkstoffen sind, nach Veranlassung der Bauleitung, Muster und Proben vorzulegen.

2.11 Anforderungen an Produkte
Im vorliegenden Leistungsverzeichnis sind teilweise spezielle Produkt- bzw. Firmennamen ausgeschrieben.
Selbstverständlich steht es dem Anbieter frei, gleichwertige Produkte anzubieten. Zur Beurteilung der Produkte sind dann jedoch vom Anbieter bei Angebotsabgabe entsprechende schriftliche Aussagen (Produkt- und Materialbeschreibung) dem Angebot beizulegen. Der AG behält sich in diesen Fällen jedoch die kostenlose Übersendung der entsprechenden Muster vor Auftragserteilung bzw. vor Baubeginn vor. Der AN ist für die termingerechte Übersendung der entsprechenden Muster bzw. Proben selbst verantwortlich. Liegen dem Angebot keine v.g. Angaben bei, so ist der AN verpflichtet, die im Angebot genannten Materialien oder Produkte zu verwenden.
Materialien sind entsprechend der im Leistungsverzeichnis vorgegebenen Qualitäten und Anforderungen bzw.Sorten anzubieten.
Es dürfen keine gesundheitsschädlichen Materialien verwendet werden. Ein schriftlicher Unbedenklichkeitsnachweis ist auf Verlangen vorzulegen.

2.12 Eignungs- und Gütenachweise
Vom AN baubegleitend zu erbringende Nachweise, Dokumentationen und Ähnliches sind dem AG unverzüglich, spätestens jedoch binnen Wochenfrist ohne Aufforderung zu übergeben.

2.16 Leistungsumfang
Alle Leistungen umfassen die Lieferung, Montage, bzw. Herstellung und Einbau der beschriebenen Bauteile und Stoffe, einschließlich Abladen, Lagern und Transport auf der Baustelle bis zur fertigen Leistung, wenn nicht ausdrücklich im Text anderslautend angegeben. Dabei legt der Herstellungsvorgang und Ablauf bis zur fertigen Leistung die anerkannten Regeln der Technik und die Ausführungsbestimmungen der DIN-Normen zugrunde.

2.19 Teilabnahme
Wenn Teile der Leistung des AN vor Abnahme durch Dritte benutzt werden müssen, kann der AN eine Teilabnahme verlangen.

2.21 Abrechnung:
Die Abrechnung erfolgt laut VOB Teil C, Absatz 5: "Die Leistung ist aus den Zeichnungen zu ermitteln, soweit die ausgeführte Leistung diesen Zeichnungen entspricht. Sind solche Zeichnungen nicht vorhanden, ist die Leistung aufzumessen."
In diesem Fall hat der Unternehmer Aufmaßpläne vorzulegen.
Die in der Leistungsbeschreibung angegebenen Abmessungen /Rauminhalte sind ca. - Werte als Hilfe bei der Kalkulation

## 10 Plattierungsarbeiten

### Titel 01 vorbereitende Arbeiten

**01.1 CM Messung**
CM Messung zur Feststellung der Estrichfeuchtigkeit einschließlich Protokoll
Menge: 2,000 St

**01.2 Wandflächen auf Holstellen überprüfen**
Überprüfen von Wandflächen auf Holstellen.
Einzelne lose Platten sind abzuschlagen und mittels Putz in Q2 Qualität glatt beizuarbeiten.
Einzelflächengröße bis 0,3x0,3 m

Arbeitshöhe: bis 2,80 m

Räume: WC; Duschräume, Umkleiden, Flur
Menge: 30,000 h

**01.3 Untergrund reinigen BODEN**
reinigen des Untergrundes von groben Verunreinigungen wie großflächigen Mörtelresten, anorganischen Flüssigkeiten, Feinstaub, etc.
Das Reinigungsgut geht in den Besitz des AN über und ist fachgerecht zu entsorgen.

Räume: WC; Duschräume

Untergrund: Zementestrich NEU

BODEN
Menge: 67,000 m²

**01.4 Untergrund reinigen WAND**
reinigen des Untergrundes von groben Verunreinigungen wie großflächigen Mörtelresten, anorganischen Flüssigkeiten, Feinstaub, etc.
Das Reinigungsgut geht in den Besitz des AN über und ist fachgerecht zu entsorgen.

Räume: WC, Duschräume

WAND

Arbeitshöhe: bis 2,80 m
Menge: 97,000 m²

**01.5 Zurückschneiden von Randstreifen**
Zurückschneiden der Randstreifen des Estrichs einschl. Entsorgung
Menge: 170,000 m

**01.6 Wandflächen grundieren Putz**
Grundieren von Wandflächen zur Aufnahme einer Polystyrol- Hartschaumplatte

Arbeitshöhe: bis 2,80 m
zu bearbeitende Wandhöhe: bis 1,00 m
Untergrund Kalkputz

Räume: WC; Duschräume, Umkleiden, Flur

Produkt:................................
(vom AN anzugeben)
Menge: 83,000 m²

**01.7 Wandflächen grundieren Zementfaser**
Grundieren von Wandflächen zur Aufnahme von Plattierungen oder von zu plattierenden flexiblen Dichtungsschlämme

Arbeitshöhe: bis 2,80 m
zu bearbeitende Wandhöhe: bis 1,00 m
Untergrund Zementfaserplatte

Räume: WC; Duschräume

Produkt:................................
(vom AN anzugeben)
Menge: 35,000 m²

**01.8 Wandflächen reinigen, anschleifen, haftgrundieren**
Wandflächen reinigen, anschleifen und mit einem schnelltrocknenden Haftgrund für die Aufnahme einer zu plattierenden flexiblen Dichtungsschlämme

Untergrund: glasierte Fliesen
Arbeitshöhe: bis 2,80 m

Räume: Duschen, WC,

Produkt:................................
(vom AN anzugeben)
Menge: 97,000 m²

**01.9 Zementestrich grundieren**
Bodenfläche mit Tiefengrund grundieren zur Aufnahme eine zu plattierenden flexiblen Dichtungsschlämme

Verarbeitung gem. Herstellerangaben

Räume: Duschen, WC,

Produkt:................................
(vom AN anzugeben)
Menge: 67,000 m²

**01.10 Bodenfläche mit Fließspachtel**
Bodenfläche mit einem Fließspachtel ausgleichen als Vorbereitung für das Belegen mit einer zu plattierenden flexiblen Dichtungsschlämme

Untergrund: Zementestrich NEU

Räume: Duschen, WC,

Produkt:................................
(vom AN anzugeben)
Menge: 67,000 m²

**01.11 Schlitze in plattierten Wandflächen schließen**
Wandschlitze in plattierten Flächen mit einem Zementmörtel schließen und in Q2 Qualität glatt abziehen zur Aufnahme einer Plattierung, zu plattierenden flexiblen Dichbeschichtung oder für Verputz/ Spachtel von grundierten Plattierungen.

Einzelbreiten bis 150 mm
Tiefe bis 50 mm

Räume: Duschen, WC, Umkleideräume, Flur
Menge: 20,000 m

**01.12 Bodenflächengefälle ausarbeiten**
Bodenflächengefälle mit Spachtelmasse ausarbeiten als Vorbereitung zur Aufnahme einer zu plattierenden flexiblen Dichtungsschlämme. incl. systemkonformen Grundierung

Untergrund Zementestrich NEU

Gefälle: ca. 2%

Räume: Duschen, Saniraum

Produkt:................................
(vom AN anzugeben)
Menge: 12,000 m²

**01.13 Polystyrol Hartschaumplatte 6 mm**
Polystyrol Hartschaumplatte liefern und anbringen
an den Wänden als Ausgleich von Niveauunterschiede zwischen plattierter und geputzter Fläche
als Untergrund für die Aufnahme einer Wandplattierung bzw für die Aufnahme von Wandputz/ Spachtel

Dicke: 6 mm
Die Platten sind lot- und fluchtgerecht auf die umgebende Wandebene einzubauen und in Q2 Qualität abzuspachteln.

Einbauhöhe: bis 2,80 m

Räume: WC, Umkleideräume, Duschräume, Flur
Menge: 83,000 m²

**01.14 Polystyrol Hartschaumplatte 3 mm**
Polystyrol Hartschaumplatte liefern und anbringen
an den Wänden als Ausgleich von Niveauunterschiede zwischen plattierter und geputzter Fläche
als Untergrund für die Aufnahme einer Wandplattierung bzw für die Aufnahme von Wandputz/ Spachtel

Dicke: 3 mm

Die Platten sind lot- und fluchtgerecht auf die umgebende Wandebene einzubauen und in Q2 Qualität abzuspachteln.

Einbauhöhe: bis 2,80 m

Räume: WC, Umkleideräume, Duschräume, Flur
Menge: 10,000 m²

### Titel 02 Abdichtungsarbeiten

**02.1 Abdichten von Wandflächen**
Flächenabdichtung Wand
Wandflächen mit flexibler, zementärer Dichtungsschlämme in mind. 2 Arbeitsgängen im Spachtelverfahren beschichten.
Der Auftrag jeder Schicht muss Fehlstellenfrei und in gleichmäßiger Schichtdicke erfolgen.
Aufträge jeweils trocknen lassen.
Gesamttrockenschichtdicke mind. 2,00 mm.
Für das Abdichtugsmaterial ist das allg. bauaufsichtliche Prüfzeugnis für die Beanspruchungsklasse W2-I
vorzulegen.
Verarbeitung gem. Herstellerangaben

Beanspruchungsklasse W2-I (DIN 18534)
(Beanspruchungsklasse A)
Rissklasse R2-I (DIN 18534)

Arbeitshöhe: bis 2,80 m

Räume: Duschräume

Produkt:...............................
(vom AN anzugeben)
Menge: 78,000 m²

**02.2 Abdichten von Bodenflächen**
Flächenabdichtung Boden
Wandflächen mit flexibler, zementärer Dichtungsschlämme in mind. 2 Arbeitsgängen im Spachtelverfahren beschichten.
Der Auftrag jeder Schicht muss Fehlstellenfrei und in gleichmäßiger Schichtdicke erfolgen.
Aufträge jeweils trocknen lassen.
Gesamttrockenschichtdicke mind. 2,00 mm.
Sockelbereiche sind bis auf 200 mm über OKFF abzudichten
Für das Abdichtugsmaterial ist das allg. bauaufsichtliche Prüfzeugnis für die Beanspruchungsklasse W2-I
vorzulegen.
Verarbeitung gem. Herstellerangaben

Beanspruchungsklasse W2-I (DIN 18534)
(Beanspruchungsklasse A)
Rissklasse R2-I (DIN 18534)

Arbeitshöhe: bis 2,80 m

Räume: Duschräume

Produkt:...............................
(vom AN anzugeben)
Menge: 56,000 m²

**02.3 Schnittschutzband**
liefern und Anbringen eines rostfreies, säure- und chlorwasserbeständiges, flexibles und biegsames Schnittschutzband (Gitternetz) aus V4A-Edelstahl.
Mit gekettelten Kanten zur Vermeidung eines Verletzungsrisikos.
Ohne organische Bestandteile wie Klebstreifen oder Kantenumklebungen, welche die Bildung von Schimmelpilzen begünstigen.

Räume: Duschräume

Produkt:...............................
(vom AN anzugeben)
Menge: 64,000 m

**02.4 Dichtbänder**
Abdichten von Bewegungs-, Anschlussfugen einschl. Ecken
Hochelastisches gewebekaschiertes Sicherheitsdichtband über Anschluss- und Bewegungsfugen einschl. Wandecken mit Verbundabdichtung fixieren und vollflächig überdecken.
Stöße sind überlappend auszuführen.
Verarbeitung gem. Herstellervorgaben.

Produkt:................................
(vom AN anzugeben)
Menge: 88,000 m

**02.5 Zulage Durchdringungen**
Zulage für die Einbindung von Durchdringungen (Mischbatterie, Anschlüsse, etc.) in die Abdichtung.
Die Durchführungen sind mit Manschetten in die Flächenabdichtung einzubinden.
Menge: 20,000 St

**02.6 Eindichten Bodeneinläufe**
Aufstockelement des Bodenablaufs ausrichten und mit hydraulisch schnell aushärtendem, schwindarben Spezialvergussmörtel vergießen.
Anschließen der Verbundabdichtung an den Abdichtungsflansch des Aufstockelements unter Einlage von Alkalibeständigen Glasgittergewebe als Verstärkung

Produkt:.......................
(vom AN anzugeben)
Menge: 4,000 St

**02.7 Anschluss zwischen Nass- und Trockenraum**
Anschluss zwischen Nass- und Trockeraum wie folgt herstellen.
In die Klebeschicht der Fliesenverlegung ist im Übergang eine Winkelschiene maßgenau einzusetzten, welche mit Oberkante Fliesenbelag abschließt.

Winkelschiene: Edelstahl

Produkt:.......................
(vom AN anzugeben)
Menge: 4,000 m

**02.8 Dokumentation der Schichtdicke**
Nach Aushärten der Schichtdicke der Abdichtung ist diese stickprobenhaft auf die geforderte Mindestschichtdicke zu überprüfen.
Die Auwahl der Prüfstellen erfolgt durch den AG., die Prüfdurchführung erfolgt im Beisein des AG.
Die Prüfung ist entsprechend zu protokollieren und das Prüfprotokoll den AG zu übergeben.
Nach Prüfung sind die Punkte mit Abdichtungsmateriel überlappend in zwei Aufträgen zu überarbeiten.
Menge: 1,000 St

### Titel 03 Wandplattierung

**03.1 keramischer Wandbelag weiß**
keramischer Wandbelag für die Duschen und WCs liefern und fix und fertig einbauen, einschließlich Verfugung.
Eine evtl. notwenige Untergrundvorbereitung wird in separater Position abgefragt

Fliesenfabrikat: Deutsche Steinzeug
Type: Plural 240-1121 H, arktivweiß glasiert

Format: 30 x 60 cm

Verarbeitung: im Dünnbett
Vefugung: silbergrau

Räume: Duschräume, Saniraum,
Menge: 110,000 m²

**03.2 keramischer Wandbelag grün**
keramischer Wandbelag für die Duschen und WCs liefern und fix und fertig einbauen, einschließlich Verfugung.
Eine evtl. notwenige Untergrundvorbereitung wird in separater Position abgefragt

Untergrund: grundierter Fliesenbelag, Zementfaseplatte

Fliesenfabrikat: V&B
Type: Pro Architectura
C352 Apple Green, RAL 120 70 40
Format: 10 x 10 cm

Verarbeitung: im Dünnbett
Vefugung: silbergrau

Räume: Duschräume, WC, Saniraum
Menge: 22,000 m²

**03.3 Zulage für kleinteilige Flächen Wandbelag grün**
Zulage für kleinteiliges Einarbeiten von keramischern Wandbelägen in Form von 30 cm breiten Streifen in der weißen Wandplattierung

Räume: Duschräume
Menge: 5,000 m²

**03.4 Löcher anlegen bis 80 mm**
Anlegen von Löchern in die Wandplatten
Durchmesser bis 80 mm
Menge: 20,000 St

### Titel 04 Bodenplattierung

**04.1 keramischer Bodenbelag creamwhite**
keramischer Bodenbelag für die Duschen und WCs liefern und fix und fertig einbauen, einschließlich Verfugung.
Eine evtl. notwenige Untergrundvorbereitung wird in separater Position abgefragt

Untergrund: grundierter Zementestrich NEU

Fliesenfabrikat: V&B
Type: Pro Architectura
C 211, creamwhite R10B
Format: 10 x 10 cm

Verarbeitung: im Dünnbett
Vefugung: silbergrau

Räume: Duschräume, WC, Eingang
Menge: 67,000 m²

**04.2 Sockelbelag**
keramischer Sockel liefern und anbringen
Fliesenfabrikat gem Bodenbelag.
Der Sockel ist vom Bodenbelag zu trennen.

Räume: WC, Eingang, Saniraum
Menge: 28,000 m

**04.3 Zulage Anarbeiten Bodeneinlauf**
Zulage für das Anarbeiten eines Bodenablaufs

Größe: ca. 15x 15 cm
Menge: 5,000 St

**04.4 Zulage Gefälleausbildung**
Zulage für das Anarbeiten des Bodenbelags an das Gefälleniveau des Estrichs im Duschbereich.
Mit zu Berüchsichtigen sind alle Schnitte/ Schrägschnitte und Anpassarbeiten.
Menge: 12,000 m²

**04.5 Dehn- und Anschlussfugen**
Dauerelastische Fugen als Dehn- und Anschlussfugen aus Essigsäurevernetztem RTV-1 Silicondichtstoff, ausgerüstet zur aufgehenden Wand in Dehnfugen
Untergund keramischer Fliesenbelag

Fliesenbreite: ca. 10 mm

Farbe passend zur Fugenfarbe
Menge: 100,000 m

### Titel 05 Sauberlaufmatte

**05.1 Mattenrahmen 600x2000 m**
Liefern und Einbauen eines Mattenramens aus Winkelprofilen ca. 25x 28x3 mm
Edelstahl V2A
auf Gehrung geschnitten mit Knotenblechen verschraubt
einschließlich Anker

Einzelgröße: 600x 2000 mm

Raum: Windfang
Menge: 1,000 St

**05.2 Sauberlaufmatte 600x 2000 mm**
Sauberlaufzone mit Streifenbürsteneinlage
Aufrollbare, äußerst strapazierfähige Eingangsmatte für die Aufliegende Verlegung, berollbar auch zum Überfahren, passgenaue Anfertigung in der Breite und Gehtiefe ohne Ausgleichsprofil
Innenbereich
Belastung: extrem
Trägerprofil: verstärkte Trägerprofile aus Aluminium mit unterseitiger Trittschalldämmung
Höhe ca. 20 mm
Trittfläche: eingelassene wiederstandsfähige witterungsbeständige Grobfaserripstreifen
Streifenbürste nach Farbwahl des AG
Rutschsicher: R11

Raum: Windfang

Produkt:.................
(vom AG anzugeben)
Menge: 1,000 St

### Titel 06 Stundenlohnarbeiten

**06.1 Stundenlohn Helfer**
Stunden Helfer für unvorhersehbare Arbeiten zum Nachweis auf besonderer Aufforderung der Bauleitung
Menge: 15,000 h

**06.2 Stundenlohn Facharbeiter**
Stunden Facharbeiter für unvorhersehbare Arbeiten zum Nachweis auf besonderer Aufforderung der Bauleitung
Menge: 15,000 h
